# AFRM_Anne-Frank-Realschule
Angebotsaufforderung (GAEB DA XML 3.1, DA83)
Projekt: 2024-001
Währung: EUR
Vergabeart: Öffentliche Ausschreibung
Ausführungsbeginn: 17.06.2024
Ausführungsende: 17.06.2026
Auftraggeber: Kreisverwaltung des Westerwaldkreises
Erstellt mit: NEVARIS/ GXML Toolbox V3.3 R20230503, NEVARIS 23.2.0, 29.05.2026

## Inhalt
Inhalt

Gegenstand dieser Ausschreibung sind Fliesenarbeiten auf drei Geschossebenen.

Die Arbeiten umfassen unter anderem:

--ca. 180m² Bodenfliesen
- ca. 340m² Wandfliesen
- Innenraum Verbundabdichtungen W1-I, W3-I
- Dauerelastische Fugenversigelung
- Stundenlohnarbeiten
- Spiegel (VSG)

## BAUSTELLE UND ZU BEACHTENDE HINWEISE
1. Allgemeine Objektbeschreibung / örtliche Verhältnisse

Baugrundstück:
Das Baugrundstück erstreckt sich über 11,75 Hektar und beheimatet drei weitere Schulen sowie zwei Sporthallen.
Das Baufeld bildet ein bestehender Sportplatz (Tennenplatz) welcher auf dem süd-östlichen Teil des Grundstückes verortet ist.
Das Baufeld kann über die Busschleife der Humboldstraße erschlossen werden.
Während der Stichzeiten ist täglich mit 1-2 Stunden Einschränkung durch Busverkehr zu rechnen.

Baukörper:
Der Neubau der Anne-Frank-Realschule plus entsteht auf einem ehemaligen Sportplatz und fügt sich
über zwei Vollgeschosse um zwei Innenhöfe in das bestehende Ensemble der weiteren Schulen auf dem Grundstück ein.
Der Zugang erfolgt über einen Vorplatz im Süden des Gebäudes. Weitere Zugänge gibt es im Osten von den Parkplätzen, im Westen
vom Schulhof sowie im Süden.
Die Grundrissanordnung sieht ein großzügiges Mehrzweckfoyer sowie neben weiteren Räumen Klassenräume und Büroräume im
Erdgeschoss vor.
Ebenfalls ist die Kreismusikschule mit Räumlichkeiten im nördlichen Teil des Gebäudes im Baukörper integriert.
Die innere Erschließung erfolgt über drei Treppenhäuser, welche in den nördlichen und südlichen Teilen des Gebäudes angeordnet sind
sowie ein weiteres zentrales Treppenhaus.

Im Obergeschoss befinden sich unter anderem vermehrt Klassenräume, Werkräume sowie eine Lehrküche.
Die Geschosse des Neubaus liegen auf folgenden Höhen:
Untergeschoss (233,45 ü. NHN) OK FFB -4.55
Erdgeschoss (238,00 ü. NHN) OK FFB 0.00
Obergeschoss (241,69 ü. NHN) OK FFB +3.69

Baukonstruktion:
Die Treppenhaus- und Sanitärkerne sowie das Untergeschoss des Gebäudes sind als Stahlbeton-Massivbau geplant. Die weitere
Konstruktion ist ein Holzbau bestehend aus Brettschichtholzstützen und Bindern sowie tragenden und nicht tragenden
Holzrahmenbauwänden.
Im Erdgeschoss werden die Holzbauteile im Bereich der Pfosten-Riegel-Fassade auf Stahlkonsolen und im Bereich der Fassade auf einem
Stahlbeton Wandsockel aufgeständert.
Die Decken im Holzbau bestehen im Erdgeschoss aus einer Holzbetonverbunddecke sowie einer Brettsperrholzdecke im Bereich der
Flure und im Obergeschoss aus einer Holzbalkendecke sowie einer Brettsperrholzdecke im Bereich der Flure.
Im Obergeschoss werden die Stützen und Wände auf den Decken errichtet.
Die Attika wird in Form der Holzrahmenbauweise weitergeführt und erfolgt im Bereich der Brandwände als Stahlbetonwand.
Bei der vorgehängten, hinterlüfteten Fassade handelt es sich um eine Holzfassade aus vertikalen Brettern mit durchlaufenden Fugen in
der horizontalen auf vier Ebenen in der Fassade.

Gelände-Höhenlage:
Das Baufeld (inkl. Baustelleneinrichtungsfläche) liegt auf einem nahezu ebenen Sportplatz, welcher sich in eine leichte Hanglage
eingliedert.
Die Oberkante des Sportplatzes bzw. der Baustelleneinrichtungsfläche befindet sich im Mittel auf der Höhenlage 237,95 ü.NHN.
Östlich des Baufeldes befindet sich eine leichte (vom Baufeld weg abwärtsgerichtete) Böschung.

Gebäudedaten:
BGF = 7.132,77m²
BRI = 30.829,73m³

2. Technische Ausrüstung und Erschließung

Schmutzwasserentsorgung und Regenwasserentsorgung:
Die Regen- und Schmutzwasserentsorgung erfolgt im Trennsystem. Das Regenwasser wird in einen verrohrten Bachlauf eingeleitet.
Die bauzeitliche Entwässerung wird an den Schmutzwasserkanal angeschlossen.

Wärmeversorgung/Heizung:
Die Wärmeversorgung erfolgt über eine bestehende Heizungsanlage im benachbarten Gymnasium. (Nahwärme)
bauzeitlich wird eine ölbetriebene Bauheizung ausgeschrieben (Leistungsbereich Rohbau).
Die Heizung des gebäudes erfolgt über flächig über eine wassergeführte Fußbodenheizung (Bauart A, DIN 18560)

Stromversorgung:
Für die Bauarbeiten steht eine Stromversorgung über 3 Verteilerschränke pro Geschoss zur Verfügung.
Für Kräne stehen je ein Anschluss mit 125A und 63A zur Verfügung.

3. Vergütung

Die Vergütung der Leistungen erfolgt nach Baufortschritt.

4. Koordination

Der Bauleiter des AN hat bei den wöchentlichen Baubesprechungen des AG teilzunehmen.
Ebenso ist zu gewährleisten, dass während der Ausführung der beschriebenen Leistungen eine deutschsprachige Person als
Ansprechpartner auf der Baustelle vor Ort ist.
Alle Planunterlagen (Grundrisse, Übersichten, Trockenbaudetails, Aufbauten) sind während der gesamten Bauzeit ausgedruckt in
Originalgröße (bis DIN A0) auf der Baustelle vorzuhalten

## ZUSÄTZLICH TECHNISCHE REGLUNGEN
Ausführungszeiten und Schnittstellen

Ausführungstermine:
Beginn Arbeitsvorbereitung / Werkstattplanung / Fertigung - umgehend nach der Auftragserteilung.
Die Ausführung erfolgt in bis zu 4 getrennten bzw. sich teilweise zeitlich überlappenden Arbeitsabschnitten, hierbei sich auch abweichungen vom Terminplan möglich (siehe auch: Terminplan).
Der erforderliche Aufwand für Anfahrten und Geschosswechsel ist in die Einheitspreise einzukalkulieren.
Der AN hat innerhalb von 15AT nach Aufforderung einen Feinterminplan auf Grundlage der Terminvorgaben vorzulegen.

Schnittstellen zu anderen Gewerken:
Innerhalb der einzelnen Ausführungsabschnitte/Geschosse greifen die ausgeschriebenen Leistungen eng mit folgenden Gewerken ineinander:
"Trockenbauarbeiten", "Bodenbelagsarbeiten Kautschuk", "Bodenbelagsarbeiten Fliesen", "Malerarbeiten", "Heizung", "Sanitär", "Elektro"

Um den Baufortschritt zu gewährleisten, müssen die Geschossbereiche termingerecht fertiggestellt und entsprechende Zwischentermine gehalten werden.

Zusätzliche technische Vorbemerkungen:

1. Es gilt die VOB/C, zur Zeit gültiger Stand

2. Normen:
Für die Lieferung der Baustoffe, die Ausführung der Arbeiten und die Abrechnung gelten alle Normen, Richtlinien und Vorschriften, in
der zum Zeitpunkt der Ausschreibung gültigen Fassungen, sofern in Einzelfällen nicht ausdrücklich andere Regelungen getroffen sind.
Soweit in der Leistungsbeschreibung auf Technische Spezifikationen, z.B. nationale Normen, mit denen Europäische Normen umgesetzt
werden, europäische technische Zulassungen, gemeinsame technische Spezifikationen, internationale Normen, Bezug genommen wird,
werden auch ohne den ausdrücklichen Zusatz: "oder gleichwertig", immer gleichwertige Technische Spezifikationen in Bezug genommen.

3. Ausführung, Güte- und Materialfestlegungen:
(soweit nicht in den Einzelpositionen anders definiert) Sämtliche ausgeschriebene Positionen sind fertige Leistungen, einschließlich aller
Nebenleistungen gemäß VOB/ C und den nachfolgend aufgeführten Festlegungen. Sie sind mit dem Einzelpreis abgegolten.
Lieferung, Abtransport, Installation, Demontage und Vorhaltung (einschl. Betriebskosten) der erforderlichen Geräte und Maschinen zur
Durchführung der Baumaßnahme sind in die entsprechenden Positionen einzukalkulieren.
Die Ausführung der vertraglichen Leistungen hat in Übereinstimmung mit den DIN-Normen, den Fachregeln der Verbände, den
Verordnungen der Baubehörden sowie den Hinweisen des Werkstofflieferanten zu erfolgen.
Sie gelten vollinhaltlich als Ergänzung der Leistungsbeschreibung. Der AN hat auf Grundlage der Ausführungsplanung des Architekten
sowie den Ausschreibungsunterlagen eine Werk- und Detailplanung seiner systembedingten Ausführungen zu erstellen und
abzustimmen. Statische Nachweise der systembedingten Elemente, sowie systembedingte Zulassungen und Prüfzeugnisse sind zur
Genehmigung vorzulegen. Nach Abstimmung ist eine Genehmigungsfrist von 10 Werktagen einzukalkulieren.
Vom AN ist eine prüffähige statische Berechnung der Fassadenelemente anzufertigen und rechtzeitig dem Statiker/Prüfingenieur zur
Prüfung vorzulegen.

4. Bauüberwachung:
Der Auftragnehmer hat die Leitung der Baustelle selbst zu übernehmen oder einem qualifizierten und erfahrenen Bauleiter zu
übergeben. Sollten für die Leistungserbringung Ausführungsqualifikationen/Zertifikate, etc. erforderlich sein, dann dürfen diese Arbeiten
nur durch das Fachpersonal selbst, das im Besitz dieser Qualifikationen bzw. Zeugnisses ist, oder unter deren Aufsicht, ausgeführt
werden.
Die Vorschriften zur Sicherung des Baubetriebes, insbesondere die Unfallverhütungs- und Arbeitsschutzrichtlinien, die allgemein
anerkannten sicherheitstechnischen und arbeitsmedizinischen Regeln sowie die VDE-Richtlinien sind einzuhalten.
BaustellV - Baustellenverordnung
RAB - Regeln zum Arbeitsschutz auf Baustellen
BGV - Berufsgenossenschaftliche Vorschrift (Unfallverhütungsvorschriften)
TRGS - Technische Regeln für Gefahrstoffe Arbeiten in kontaminierten Bereichen (ZH 1/183)
Die Erklärung zur betrieblichen Sicherheits- und Gesundheitsschutzorganisation ist vor Arbeitsbeginn der Bauleitung zu übergeben.
Die persönliche Schutzausrüstung (PSA) ist entsprechend der Gefährdungsbeurteilung auszuwählen. Arbeiter ohne PSA werden von der
Baustelle verwiesen.

5. Ort und Montage:
Die angebotene Leistung umfasst den kompletten Transport (einschl. Lastentransport auf der Baustelle und Hebezeuge) an den
Montageort einschließlich eventuell erforderlichen Zwischenlagerungen sowie die fertige Montage bis zur Abnahme der Leistungen
durch den AG. Für die Aufstellung von Hebezeugen (Kran, Autokran, etc. nach Erfordernis) für eigene Zwecke ist der Untergrund zu
prüfen, Maßnahmen zur Herstellung eines geeigneten Stellplatzes sind auf eigene Kosten zu treffen.
Die Montageanleitungen sind dem Architekten und dem Sicherheits- und Gesundheitskoordinator frühzeitig zu übergeben und
freigeben zu lassen. Die Voraussetzungen für den Beginn der Baustellenmontage hat der AN wenigstens 10 Tage vorher zu prüfen. Aus
nicht rechtzeitig veranlassten Vorarbeiten kann der AN keine Verschiebung des Fertigstellungstermins oder Mehrkosten rechtfertigen. Es
muss davon ausgegangen werden, dass die Arbeiten nicht durchgängig ausgeführt werden können. Unterbrechungen auf Grund der
Abfolge von Gewerken sind einzukalkulieren.

6. Aufmaß und Abrechnung:
Aufmaß und Abrechnung der Bauleistungen erfolgen nach DIN 18 355, sofern im Folgenden nichts Abweichendes festgelegt ist.
Die Entsorgung von Abfall erfolgt nach DIN 18299.

7. Sonstige Angaben:
Der Auftragnehmer hat dafür Sorge zu tragen, dass während der Ausführung seiner Leistungen immer mindestens ein fließend
deutschsprechender Mitarbeiter seiner Firma auf der Baustelle anwesend ist.
Zu den auf der Baustelle vorzuhaltenden Ausführungsunterlagen zählt neben den Ausführungsplänen auch eine Ausfertigung dieser
Leistungsbeschreibung.
Die vom Auftragnehmer verwendeten Ausführungsunterlagen bedürfen einem Freigabevermerk des Architekten.
Durch Übergabe neuer Unterlagen ungültig gewordene Unterlagen sind vom Auftragnehmer entsprechend zu kennzeichnen und
aufzubewahren. Nicht freigegebene Unterlagen dürfen nicht verwendet werden.

Feinstaub / Gesundheitsgefährlicher Staub
Staubentwicklung ist weitgehend zu vermeiden. Bei Maschineneinsatz sind staubarme, abgestimmte Bearbeitungssysteme (Maschine
und Mobilentstauber) zu verwenden,
die den allgemeinen Staubgrenzwert für den A-Staub gilt ein Arbeitsplatzgrenzwert (AGW) von 1,25 mg/m³, sowie 10 mg/m² für die
einatembare (E-) Fraktion einhalten. Entsprechende Maschinen sind von der BG BAU als "Typ I - Gerät"klassifiziert und unter
www.gisbau.de veröffentlicht. Werden gesundheitsgefährliche mineralische Stäube oder andere Gefahrstoffe freigesetzt, sind die
notwendigen Maßnahmen der jeweiligen Technischen Regel Gefahrstoffe (TRGS 505, 519, 521, 559 u.a.) und der Gefahrstoffverordnung
festzulegen.

8. Erklärung der Abkürzungen:

AG Auftraggeber u. Bauherr
AN Bieter / Auftragnehmer
BGV Berufsgenossenschaftliche Vorschriften (bisher UVV)
BGR Berufsgenossenschaftliche Regeln für Sicherheit und
Gesundheitsschutz bei der Arbeit
BL Bauleitung des Auftraggebers
LV Leistungsverzeichnis
OZ Position
RAS-LG4 Schutz von Bäumen und Sträuchern im Bereich von Baustellen

Allgemein

1. Die angegebenen Einheitspreise verstehen sich grundsätzlich, sofern nicht ausdrücklich anders beschrieben, für die Gesamtleistung
(Liefern und Einbauen) und aller damit verbundenen Leistungen sowie der erforderlichen
Baustelleneinrichtung unter Zugrundelegung der allgemein anerkannten Regeln der Technik und der gesetzlichen und behördlichen
Vorschriften. Bei Leistungen, die nicht Bestandteil des Gebäudes werden, ist immer die Gesamtleistung einschließlich Ausbauen und
Abfahren / Entsorgen verlangt.

2. Der AN ist verpflichtet, eine deutsch sprechende Bauleitung während der gesamten Bauphase vorzuhalten.

3. Der Bauleiter des AN hat bei den wöchentlichen Baubesprechungen der BL teilzunehmen.

4. Der AN hat alle Arbeiten nach den einschlägigen BGV und BGR der Berufsgenossenschaften, der Verordnung über Arbeitsstätten
sowie den Auflagen der LHM durchzuführen. Dies gilt auch ausdrücklich für die Bereitstellung bzw. Herstellung sowie den Unterhalt, das
Ändern und spätere Entfernen aller sicherheitstechnischen Einrichtungen.

5. Der AG hat einen Koordinator nach der Verordnung über Sicherheit und Gesundheitsschutz auf Baustellen (BaustellV) bestellt ( o 4
BaustellV). Der Koordinator wird seine Aufgaben nach der BaustellV wahrnehmen. Die Sicherheits- und Gesundheitsschutzpläne werden
dem AN in der jeweils aktuellen Fassung übergeben. Er hat die in den Sicherheits- und Gesundheitsschutzplänen enthaltenen Elemente
bei der Ausführungsplanung und bei allen auszuführenden Arbeiten einzuhalten. Der AN hat dem Koordinator den Beginn neuer
Arbeiten (z. B. Gerüststellungen) vorher rechtzeitig anzuzeigen und die erforderlichen Unterlagen hinsichtlich Sicherheitstechnischer
Belange zu übergeben. Die Verantwortlichkeit des AN für die Erfüllung seiner Arbeitsschutzpflichten bleibt unberührt. ( §5 Abs. 3
BaustellV). Der vom AG bestellte Koordinator wird durch laufende Kontrollen die Einhaltung der Sicherheits- und
Gesundheitsschutzpläne überwachen und die Aufgaben nach der BaustellV wahrnehmen. Ferner wird der Koordinator durch
regelmäßige Begehungen der Baustelle die sicherheitstechnischen Einrichtungen und Schutzmaßnahmen
des AN überprüfen. Soweit der Koordinator sicherheitstechnische Mängel auf der Baustelle feststellt, wird er an AN und AG in
schriftlichen Berichten und / oder mündlicher Form unterrichten. Der AN ist verpflichtet, die festgestellten Mängel unverzüglich zu
beheben. Der AN hat für den Koordinator nach der BaustellV einen Ansprechpartner zu benennen, der für die Erfüllung der
erforderlichen Maßnahmen auch von eventuellen Nachunternehmern verantwortlich ist. Sämtliche vorstehenden Leistungen,
Maßnahmen und auftretenden Erschwernisse, die sich nach der BaustellV für den AN ergeben werden nicht gesondert vergütet.
Sämtliche Forderungen der SiGe-Baustellenordnung und Vorgaben der SiGe-Koordination sind strikt einzuhalten und werden
Vertragsbestandteil.

6. Die Baustelle ist regelmäßig von Schutt und Verunreinigungen des AN zu reinigen und aufzuräumen.

Hinweis auf die "Allgemein Anerkannten Regeln der Technik"
Die ausgeschriebenen Arbeiten sind grundsätzlich u.a. auch nach den "Allgemein Anerkannten Regeln der Technik"auszuführen. Zur
Klarstellung wird ausdrücklich darauf hingewiesen, dass alle Positionen dieses Leistungsverzeichnisses in funktionsfähiger Ausführung
der beschriebenen Leistung zu erbringen sind. Die anzubietenden Preise enhalten sämtliche Nebenleistungen für Anschlüsse,
Befestigungen, Verbindungen, Verankerungen und dergleichen, Lieferung der Materialien und Hilfsmaterialien, Gestellung und Vorhalten
von Geräten, Maschinen, Betriebsmitteln etc. und die Kosten für den Engergieverbrauch.

Widersprüche, Inhalte:
Die in der ZTR genannten formalen, bauphysikalischen und technischen Anforderungen an die hier ausgeschriebenen Leistungen sind in
die Hauptpositionen mit einzukalkulieren, sofern sie nicht in gesonderten Positionen ausgewiesen sind.
Bei Widersprüchen zwischen den beiliegenden Details und dieser Leistungsbeschreibung hat die Leistungsbeschreibung für die
Kalkulation Vorrang.
Bei Widersprüchen von Text oder Detail zu den Zulassungen von Bauteilen haben die Bauteile vorrangig grundsätzlich den jeweiligen
Zulassungen der Konstruktionen zu entsprechen. Bei Abweichungen von Text oder Detail zur Zulassung hat der AN dies schriftlich
rechtzeitig mitzuteilen und durch die Vorlage der jeweiligen Zulassung nachzuweisen.

## PLANVERZEICHNIS
Planverzeichnis:

Dem Leistungsverzeichnis liegen die nachfolgend aufgeführten Planunterlagen in digitaler Form bei.
Zur Ausführung werden die Pläne Digital auf einem Projektserver zur Verfügung gestellt.

Hinweise zu den Urheberrechten:
Für Abbildungen, Texte und Unterlagen dieser Angebotseinholung auf diesem Datenträger oder in gedruckter Form bestehen Urheberund
Eigentumsrechte. Diese Abbildungen, Texte und Unterlagen dürfen nicht ohne schriftliche Erklärung des Urhebers oder des
Eigentümers verwendet oder vervielfältigt werden - außer zur Erstellung eines Angebotes für das ausgeschriebene Gewerk.

Pläne des Architekten:

AFRM_A_A_ÜS_00_073_A_V Übersichtsplan Bodenbeläge EG
AFRM_A_A_ÜS_00_074_A_V Übersichtsplan Bodenbeläge OG

AFRM_A_A_DT_00_303_B_V - RA Fußboden EG
AFRM_A_A_DT_00_304_B_V - RA Fußboden 1.OG, UG

AFRM_A_A_SN_Q1_111_G_V_Querschnitt 1
AFRM_A_A_SN_L1_113_G_V_Längsschnitt 1

AFRM_A_E_DT_00_250_B_V - Treppenschnitt TRH 1_3
AFRM_A_E_DT_00_251_B_V - Treppenschnitt TRH 2

AFRM_A_A_ÜS_-1_014_H_V Übersicht UG M1zu100
AFRM_A_A_ÜS_00_024_O_V Übersicht EG M1zu100
AFRM_A_A_ÜS_01_034_N_V Übersicht OG M1zu100

AFRM_A_A_WA_00_352_C_F - EG 60-61 WC_D-H
AFRM_A_A_WA_00_353_C-F - EG 62-63 WC_M-J
AFRM_A_A_WA_00_354_C-F - EG 64 WC_B
AFRM_A_A_WA_00_355_C-F - EG 65-66 WC_M-J
AFRM_A_A_WA_00_356_C-F - EG 57-58-67 WC_M-J-B
AFRM_A_A_WA_01_357_C-F - OG 32-33 WC_M-J
AFRM_A_A_WA_01_358_C-F - OG 41-42 WC_M-J
AFRM_A_A_WA_01_359_C-F - OG 47-48 WC_B-D
AFRM_A_A_WA_01_360_C-F - OG 49 WC_H 20
AFRM_A_A_WA_01_361_C-F - OG 51 Pumi

Sonstiges:

Bauablaufplanung
Baustelleneinrichtung

## ABKÜRZUNGEN
Verzeichnis der in den Vorbemerkungen und im LV verwendeten Abkürzungen:

AG =  Auftraggeber
AN =  Auftragnehmer gem. dieses LVs
OÜ =  Objektüberwachung des AG (auch OUE)

a = Abstand
b = Breite
d = Tag (Kalender- oder Arbeitstage gemäß Positionsbeschrieb). Bei
Wänden, Materialstärken / Dicke
D = Dicke
Dm bzw. Æ = Durchmesser
DN = Nenndurchmesser
EP = Einheitspreis
ggf = gegebenenfalls
h = Stunden
H = Höhe
i.d.R. = in der Regel
KW = Kalenderwoche
kg = Kilogramm
kN/m² = Kilonewton je Quadratmeter
kwh = Kilowattstunden
kPa = Kilopascal
L = Länge
LV = Leistungsverzeichnis, Verdingungsunterlagen, gesamt, einschl.
beiliegender Unterlagen
m = Meter
m2 = Quadratmeter
m3 = Kubikmeter
mMt = Meter x Monat
mWo = Meter x Woche
Mt = Monat
MW = Mauerwerk
N/mm² = Newton x Quadratmillimeter
Stb = Stahlbeton
o.glw. = oder gleichwertig  -  gemäß VOB/A §7 (2)
OK = Oberkante
OKR = Oberkante Rohboden
OKF = Oberkante Fertigboden
Qs = Querschnitt
R = Radius
St bzw. Stk = Stück
StMt = Stück x Monat
StWo = Stück x Woche
Stb. = Stahlbeton
T = Bauteiltiefe
t = Tonne (= 1.000,00 kg)
UK = Unterkante
UKR = Unterkante Rohdecke bzw.
W/mK = Watt je Meter Kelvin
WLG = Wärmeleitfähigkeitsgruppe

VA = Vorabzug
Wo = Woche
ZTR = Zusätzliche Technische Regelungen
BVB = Besondere Vertragsbedingungen

>> Verweis auf Unterlagen, Verweis auf beiliegende Dateien.pdf

Abkürzungen der haustechnischen Titel:

HZG  Heizung
KLT  Kälte
RLT  Raumlufttechnik
SAN  Sanitär
WD  Wärmedämmung
GA  Gebäudeautomation

TWK  Trinkwasser kalt
TWW  Trinkwasser warm
TWKVE  Trinkwasser vollentsalzt
WWB  Warmwasserbereitung
RW  Regenwasser
SW  Schmutzwasser
SW fetthaltig  Schmutzwasser fetthaltig
FBH  Fussbodenheizung
MW  Mineralwolle
UMA  Unterschreitung Mindestabstand gem.
DIN 4140
AU  Aussenluft
FO  Fortluft
AB  Abluft
ZU  Zuluft
MH  Montagehöhe

HBL  Hochbauleitung
FBL  Fachbauleitung
OÜ oder OUE  Objektüberwachung

## 0845-20-2024 Fliesenarbeiten

### Titel 1 Baustelleneinrichtung

**1.10 Dokumentation**
*** Pauschalposition
Dokumentation aller Arbeiten unter Zugrundelegung der Dokumentationsrichtlinie
(DRL) des Bundesamtes für Bauwesen und Raumordnung als Mindestanforderung
an Inhalt/ Umfang und Strukturierung der Dokumentation. Die Dokumentation ist parallel
zur Ausführung der Bauleistung zu erstellen und fortzuschreiben. Bis spätestens 21 Tage
vor (Teil-) Abnahme der Bauleistung ist die Bestandsdokumentation komplett vom AN
an den AG zu übergeben.

Folgende Unterlagen sind mind. vorzulegen:
- Betriebs- und Bedienungsanweisungen
- Wartungs- und Pflegeanweisungen
- Nachweise zu Baustoffklassen
- Übereinstimmungserklärungen
- Vorlage aller Zulassungen und Prüfzeugnisse für Baustoffe mit Zulassungspflicht
- Sicherheitsdatenblätter der verwendeten Baustoffe
- Produktdatenblätter aller verwendeten Baustoffe und Ausführungsdetails
- Zum Zeitpunkt der Ausführung gültige Herstellerrichtlinien
- Messprotokolle (z.B. Feuchtigkeitsmessungen)
- Hersteller- und Bezugsadressen
- Bautagesberichte / Fotodokumentation

Die Unterlagen sind vorzulegen:
1. Digital über Austauschplattform des AG
2. Dreifach in Papier in beschrifteten Ordnern mit Inhaltsverzeichnissen
3. Einfach als Dateien auf CD/DVD

Alle Dokumente sind sowohl in Papier als auch digital in eine 3-stufige
Gliederungsstruktur nach Vorgabe des AG einzuordnen.
Menge: 1,000 psch

*Hinweis: BAUSTELLENEINRICHTUNG****
***BAUSTELLENEINRICHTUNG***

**1.20 Baustelleneinrichtung, einrichten**
*** Pauschalposition
Baustelle für sämtliche, in der Leistungsbeschreibung aufgeführten Leistungen einrichten.
einschließlich Absperrungen zum Schutz der eigenen Leistung.
Menge: 2,000 psch

**1.30 Baustelleneinrichtung, vorhalten**
Baustelle für sämtliche, in der Leistungsbeschreibung aufgeführten Leistungen vorhalten und unterhalten
Menge: 10,000 Wo

**1.40 Baustelleneinrichtung, räumen**
*** Pauschalposition
Baustelle für sämtliche, in der Leistungsbeschreibung aufgeführten Leistungen räumen
Menge: 2,000 psch

**1.50 Unterkunftscontainer, aufstellen, räumen**
*** Pauschalposition
Unterkunftscontainer, aufstellen und räumen,
'Besondere Leistung gemäß VOB/B 4.2.1 - Aufenthaltsraum
für eigene Belegschaft, wenn der AG keine Räume zur
Verfügung stellt'.
Menge: 1,000 psch

**1.60 Unterkunftscontainer, vorhalten**
Unterkunftscontainer wie vor beschrieben, vorhalten und unterhalten
Menge: 10,000 Wo

**1.70 Magazincontainer, aufstellen, räumen**
*** Pauschalposition
Magazincontainer, aufstellen und räumen,
'Besondere Leistung gemäß VOB/B 4.2.1 -Lagerraum für eigenes
Gerät/Material' wenn der AG keine Räume zur Verfügung stellt
Menge: 1,000 psch

**1.80 Magazincontainer, vorhalten**
Magazincontainer wie vor beschrieben, vorhalten und unterhalten
Menge: 10,000 Wo

### Titel 2 Bodenbeläge

**2.10 Bemusterung**
*** Pauschalposition
zur Bemusterungen der nachbeschriebenen Fliesen, Verfugung, dauerelastische Fugen,
sind dem AG (nach Aufforderung) vor Ausführung folgende Muster zur Genehmigung vorzulegen:

Fliesen Wand und Boden (4 Flächenmuster):
Flächenmuster von ca. 0,8m² mit drei Farbabstufungen je Farbton/Produkt,

Verfugung:
Fugenmuster in 4 helligkeitsabstufungen im Farbbereich hellgraugrau bis mittelgrau,

Dauerelastische Verfugung:
Fugenmuster in 4 helligkeitsabstufungen im Farbbereich hellgraugrau bis mittelgrau.

Die Muster sind spätestens 14KT nach Beauftragung/Aufforderung vorzulegen.
Bei Abweichung vom Planungsprodukt sind zur die gewählten Produkte
dem AG zur Prüfung der Gleichwertigkeit spätestens 7KT nach Beauftragung schrichtlich mitzuteilen.
Menge: 1,000 psch

*Hinweis: Untergrundvorbereitung****
***Untergrundvorbereitung***

**2.20 Ausgleich unzul. Toleranzen**
Ausgleichen unzulässiger Toleranzen des Untergrundes
durch Spachteln bis 5 mm Dicke
nach besonderer Anordnung des AG,
Untergrund: Zementestrich,
für Bodenbelag im Dünnbettverfahren.
Menge: 60,000 m²

**2.30 Reinigung / Haftgrundierung Zementestrich**
Reinigung und Haftgrundierung Bodenflächen,Untergrund aus unbehandeltem Zementestrich,
als Untergrundvorbehandlung für nachfolgend beschriebene Bodenbeläge im Dünnbettverfahren,
Ausführung unter Beachtung der Verarbeitungsvorschift des Kleberherstellers.
Menge: 197,000 m²

**2.40 Verbundabdichtung Boden W1-I**
Abdichtung der Innenwandflächen von Innenräumen im Verbund (AIV-F) DIN 18534-1 und DIN 18534-3, Wassereinwirkungsklasse W1-I (mäßig), Rissklasse R1-I (Rissbreitenänderung/-neubildung nach Aufbringen der Abdichtung bis 0,2 mm), mit Polymerdispersion DM DIN EN 14891, Mindesttrockenschichtdicke 0,5 mm, Untergrund Heiz-Zementestrich.
Menge: 197,000 m²

**2.50 Anschluss aufgehende Bauteile AIV-F Wandsockel innen Dichtband B 100mm W1-I**
Anschluss an aufgehende Bauteile in der Abdichtung der Innenwandflächen von Innenräumen im Verbund (AIV-F) DIN 18534-1 und DIN 18534-3, mit Dichtband, Breite 100 mm, Wassereinwirkungsklasse W1-I (mäßig), Rissklasse R1-I (Rissbreitenänderung/-neubildung nach Aufbringen der Abdichtung bis 0,2 mm).
Menge: 260,000 m

**2.60 Zulage für Innen- oder Außenecke, 90°, W1-I**
Zulage für vorbeschriebenen Anschluss an aufgehende, AIV-F DIN 18534-1 und DIN 18534-3, mit Dichtband, Wassereinwirkungsklasse W1-I (mäßig),

für Ausbildung von Innen- und Außenecken (90°/270°) mit Formteil.
Menge: 155,000 St

**2.70 Feuchtigkeitsmessung**
Feuchtigkeitsmessung nach dem CM-Verfahren DIN 18560-1,
Ausführung auf Anordnung des AG.
Menge: 15,000 St

*Hinweis: Bodenfliesen****
***Bodenfliesen***

**2.80 Bodenbelag, Fliesen, trockengepresst, 20/20cm, grün, R10,**
Bodenbelag aus trockengepressten Fliesen/Platten, (Steinzeugfliesen), DIN EN 14411 Gruppe BIIa, unglasiert, Bewertungsgruppe Rutschgefahr R 10 ASR A1.5/1,2,
Nennmaß (cm) 20/20, Bruchkraft DIN EN ISO 10545-4 über 3000 bis 5000 N, Oberfläche eben, uni,
Farbton grün NCS S 3020-G10Y (nach Bemusterung), als durchgefärbte Fliese,
Plattendicke ca. 8mm, Gesamtstärke mit Dünnbett ca. 15mm,

auf Boden, aus Zementestrich, Untergrund waagerecht,

im Dünnbett aus zementhaltigem Mörtel Typ C DIN EN 12004-1, Klasse 2 F E S1 (erhöhte Anforderungen, schnell erhärtend, verlängerte offene Zeit, verformbar),
verlegen im Fugenschnitt, verfugen durch Einschlämmen mit grauem Fugenmörtel, zementhaltig (CG) DIN EN 13888,
Mörtelklasse 2 W A (verbesserter zementhaltiger Fugenmörtel mit hoher Abriebbeständigkeit und verringerter Wasseraufnahme), Fugenbreite 3 mm.

Einbaubereich: WC's
Produkt: "Agrob Buchtal – Plural, Art.Nr. 815-2016"  oder gleichwertig.
Menge: 197,000 m²

**2.90 Bodenbelag, Fliesen, trockengepresst, 20/20cm, grün, R10, zur Einlagerung des AG, nur liefern**
trockengepreste Fliesen 20/20cm, grün, R10, wie vorbeschrieben,

jedoch ohne Verlegung als Ersatzfliese in Originalverpackung
an Auftraggeber zur Einlagerung übergeben,
Ausführung nur nach Abstimmung mit der Bauleitung.
Die Übergabe ist gemeinsam mit der Bauleitung zu protokollieren.
Abgabe Übergabeprotokoll an Bauleitung.
Menge: 40,000 St

*Hinweis: Anschlüsse****
***Anschlüsse***

**2.100 Abschneiden Randstreifen**
Abschneiden von Randstreifen aus PE-Schaum, höhengerecht,
vor Beginn der Fugenversiegelung bzw. dem Einbau der Wandfliesen/Sockelfliesen
einschließlich Entsorgung der Abfälle.
Menge: 257,000 m

**2.110 Herstellen Löcher bis D. ca. 150 mm, Installationen**
Löcher für Installationsdurchführungen aller Art
in vorbeschriebenem Bodenbelägen herstellen,
verschiedenen Abmessungen,rund
Duchmesser bis ca. 150 mm.
Menge: 20,000 St.

**2.120 Trennschiene nichtrost.Stahl 50/10/3**
Trennschiene bei Belagswechsel aus nichtrostendem Stahl,
Profil Winkel ca. 50/10/3 mm, höhengerecht mit Ausgleichschicht,
verschiedene Einzellängen von 0,8-1,5m,
einschließlich Befestigungsmittel.
Menge: 18,500 m

**2.130 Schutzabdeckung Bodenbeläge**
Ganzflächige rutschsichere Schutzabdeckung von Bodenflächen
nach Fertigstellung vor beschriebener keramischen Beläge,
einschließlich Unterhaltung sowie späterer Beseitigung und Entsorgung.
Geeignetes Abdeckmaterial nach Wahl des Auftragnehmers.
Nur auf besondere Anweisung der Bauleitung.
Menge: 197,000 m²

### Titel 3 Wandbeläge

*Hinweis: Untergrundvorbereitung****
***Untergrundvorbereitung***

**3.10 Reinigung / Haftgrundierung GK-Bauplatten/Zementfaserplatten**
Reinigung und Haftgrundierung Wandfllächen,
Untergrund aus neuen imprägnierten Gipskartonplatten/Zementfaserplatten,
als Untergrundvorbehandlung für Wandbekleidungen im Dünnbettverfahren.
Höhe der Bekleidungsflläche bis ca. 2,75 m OKFF.
Menge: 472,000 m²

**3.20 Reinigung / Haftgrundierung Betonwände**
Reinigung und Haftgrundierung Wandfllächen,Untergrund aus Betonwänden,
vollfllächig, als Vorbereitung für Wandbekleidungen im Dünnbettverfahren.
Höhe der Bekleidungsflläche bis ca. 2,75m OKFF.
Menge: 238,000 m²

*Hinweis: Wandfliesen****
***Wandfliesen***

**3.30 Bekleidung Wand, trockengepresst, 20/20cm, grün, Dünnbett, auf Zementfaserplatte**
Bekleidung an Wänden, auf Zementbauplatten, aus trockengepressten Fliesen/Platten, DIN EN 14411 Gruppe BIb,
Nennmaß (cm) 20/20, seidenmatt/seidenglänzend, frostbeständig, Oberfläche eben, uni, Farbton grün NCS S 1515-G20Y (nach Bemusterung),

Tafel rückseitig geklebt, Untergrund senkrecht, im Dünnbett aus zementhaltigem Mörtel Typ C DIN EN 12004-1,
Klasse 2 T E S1 (erhöhte Anforderungen, verringertes Abrutschen, verlängerte offene Zeit, verformbar), ansetzen
im Fugenschnitt, verfugen durch Einschlämmen mit farbigem Fugenmörtel, zementhaltig (CG) DIN EN 13888,
Fugenbreite 3 mm, Arbeitshöhe der zu bearbeitenden oder zu bekleidenden Fläche bis 3,5 m über der
Standfläche des hierfür erforderlichen Gerüstes.

Einbaubereich: WC's
Produkt: "Agrob Buchtal – Plural, Art.Nr. 720-2015H, (Herstellerfarbton "grün mittel")  oder gleichwertig.
Menge: 472,000 m²

**3.40 Bekleidung Wand, trockengepresst, 20/20cm, grün, Dünnbett, auf Beton**
Bekleidung an Wänden, auf Beton, aus trockengepressten Fliesen/Platten, DIN EN 14411 Gruppe BIb,
Nennmaß (cm) 20/20, seidenmatt/seidenglänzend, frostbeständig, Oberfläche eben, uni, Farbton grün NCS S 1515-G20Y (nach Bemusterung),

Tafel rückseitig geklebt, Untergrund senkrecht, im Dünnbett aus zementhaltigem Mörtel Typ C DIN EN 12004-1,
Klasse 2 T E S1 (erhöhte Anforderungen, verringertes Abrutschen, verlängerte offene Zeit, verformbar), ansetzen
im Fugenschnitt, verfugen durch Einschlämmen mit farbigem Fugenmörtel, zementhaltig (CG) DIN EN 13888,
Fugenbreite 3 mm, Arbeitshöhe der zu bearbeitenden oder zu bekleidenden Fläche bis 3,5 m über der
Standfläche des hierfür erforderlichen Gerüstes.

Einbaubereich: WC's
Produkt: "Agrob Buchtal – Plural, Art.Nr. 720-2015H, (Herstellerfarbton "grün mittel")  oder gleichwertig.
Menge: 238,000 m²

**3.50 Bekleidung Wand, trockengepresst, 20/20cm, grün, zur Einlagerung des AG, nur liefern**
trockengepreste Fliesen 20/20cm, grün, R10, wie vorbeschrieben,

jedoch nur liefern, ohne Verlegung als Ersatzfliese in Originalverpackung
an Auftraggeber zur Einlagerung übergeben,
Ausführung nur nach Abstimmung mit der Bauleitung.
Die Übergabe ist gemeinsam mit der Bauleitung zu protokollieren.
Abgabe Übergabeprotokoll an Bauleitung.
Menge: 40,000 St

**3.60 Bekleidung Wand, Mosaik, trockengepresst, 5/5cm Dünnbett, weiß, auf Gipskarton**
Bekleidung an Wänden, auf Gipskarton, aus trockengepressten Fliesen/Platten, DIN EN 14411 Gruppe BIb,
Nennmaß (cm) 5/5, als Mosaiktafen mit rückseitigem Glasfasernetz, glasiert,
seidenmatt/seidenglänzend, frostbeständig, Oberfläche eben, uni, Farbton aktivweiß RAL 9003 / NCS S1000-N,

Tafel rückseitig geklebt, Untergrund senkrecht, im Dünnbett aus zementhaltigem Mörtel Typ C DIN EN 12004-1,
Klasse 2 T E S1 (erhöhte Anforderungen, verringertes Abrutschen, verlängerte offene Zeit, verformbar), ansetzen
im Fugenschnitt, verfugen durch Einschlämmen mit farbigem Fugenmörtel, zementhaltig (CG) DIN EN 13888,
Fugenbreite 3 mm, Arbeitshöhe der zu bearbeitenden oder zu bekleidenden Fläche bis 3,5 m über der
Standfläche des hierfür erforderlichen Gerüstes.

Einbaubereich: Teeküchen und Waschtische (Einzelflächen von 1,5-3,5m²)
Menge: 64,600 m²

**3.70 Bekleidung Wand, Mosaik, trockengepresst, 5/5cm, weiß zur Einlagerung des AG, nur liefern**
trockengepreste Fliesen 5/5cm, als Mosaiktafen mit rückseitigem Glasfasernetz, glasiert, wie vorbeschrieben,
Als Mosaiktafel 30x30cm, Preis je Mosaikgitter (30x30cm),

jedoch nur liefern, ohne Verlegung als Ersatzfliese in Originalverpackung
an Auftraggeber zur Einlagerung übergeben,
Ausführung nur nach Abstimmung mit der Bauleitung.
Die Übergabe ist gemeinsam mit der Bauleitung zu protokollieren.
Abgabe Übergabeprotokoll an Bauleitung.
Menge: 20,000 St

### Titel 4 Sonstiges

**4.10 Fugenversiegelung Wand**
Bewegungs- und Anschlussfugen in vorbeschriebenen Wandbelägen, fachgerecht anlegen, säubern und füllen,
mit elastischem Dichtstoff DIN EN 15651-3, Basis Silicon, Klasse XS 1, Volumenschwund kleiner gleich 20 %,
 z.B. an Wandanschlüssen und Innenecken,

Vorbehandlung
Fugenflanken mit Voranstrich aus lösemittelhaltigem1-Komponenten Universalprimer
für Silicon-Fugendichtstoffe,
Materialverbrauch und Ausführung nach Verarbeitungsangaben des Dichtstoffherstellers,
Fugenbreite ca. 6-8 mm,
Fugentiefe ca.10 mm
in Abhängigkeit der Belagstärke,
Farbton passend zur Flächenverfugung nach Wahl des Auftraggebers.
Der Dichtstoff muss verträglich sein mit dem Material der Wandfliesen.
 Es dürfen keine Verfärbungen auf der Oberfläche entstehen.
Menge: 477,600 m

**4.20 Fugenversiegelung Boden**
Bewegungs- und Anschlussfugen in vorbeschriebenen Bodenbelägen,
mit elastischem Dichtstoff DIN EN 15651-3, Basis Silicon, Klasse XS 1, Volumenschwund kleiner gleich 20 %,.
als Boden-Wand-Anschluss, fachgerecht anlegen, säubern und füllen.

Vorbehandlung
Fugenflanken mit Voranstrich aus lösemittelhaltigem 1-Komponenten Universalprimer für Silicon-Fugendichtstoffe,
Materialverbrauch und Ausführung nach Verarbeitungsangaben des Dichtstoffherstellers,
Fugenbreite ca. 8-10 mm,
Fugentiefe ca. 10 mm in Abhängigkeit Belagstärke,Farbton passend zur Flächenverfugung nach Wahl des Auftraggebers.
Der Dichtstoff muss verträglich sein mit dem Material der Bodenfliesen.
Es dürfen keine Verfärbungen auf der Oberfläche entstehen.
Menge: 258,000 m

**4.30 Außenecke, Eckschiene Edelstahl V4, gerundet, 10 mm**
Eckschienen aus Edelstahl V4a, gebürstet,
für 90°-Außenecken
rund als Viertelstab-Form, Kantenradius 2-4mm,

Profilhöhe ca 10 mm,

mit gelochten Befestigungsschenkeln,
Einzellängen ca. 3m,
notwendige Stöße mit Systemverbindern zur Lagesicherung,
liefern und einbauen.
Menge: 19,700 m

**4.40 Abschlussprofil, Edelstahl V4, gerundet**
Abschlussprofil aus Edelstahl V4a, gebürstet,
Abgerunfet, Kantenradius 2-4mm,
Profilhöhe ca, 10 mm, Ansichtsbreite ca. 3mm,

mit gelochten Befestigungsschenkeln,
Einzellängen ca. 3m,
notwendige Stöße mit Systemverbindern zur Lagesicherung,
liefern und einbauen.
Menge: 37,500 m

**4.50 Herstellen von Löchern bis D=45 mm, Wand**
Herstellen von Löchern für Installationsdurchführungen aller Art
in vorbeschriebenen Wandbelägen,
verschiedenen Abmessungen rund bis D=45 mm.
Menge: 176,000 St.

**4.60 Herstellen von Löchern bis D=45-75 mm, Wand**
Herstellen von Löchern für Installationsdurchführungen aller Art
in vorbeschriebenen Wandbelägen,
verschiedenen Abmessungen rund bis D=45-75 mm.
Menge: 97,000 St.

**4.70 Herstellen von Löchern bis D=75-125 mm, Wand**
Herstellen von Löchern für Installationsdurchführungen aller Art
in vorbeschriebenen Wandbelägen,
verschiedenen Abmessungen rund bis D=75-125 mm.
Menge: 43,000 St.

**4.80 Herstellen Ausschnitt rechteckig bis 0,1m²**
Herstellen von Rechteckigen Ausschnitten bis 0,1m²,
in vorbeschriebenen Wandbelägen, (verschiedene Abmessungen).
Menge: 61,000 St

**4.90 Anarbeiten an Revisionsklappe 40x40cm**
Zulage, für das Anarbeiten, an zu befliesende Revisionsklappem, umlaufend mit sauberen Abschluss und vollflächig sauber Vermörtelter Fliesenkante.
Nennmaß Revisionsklappe 40x40cm.
Menge: 6,000 St

**4.100 Anarbeiten an Revisionsklappe 60x60cm**
Zulage, für das Anarbeiten, an zu befliesende Revisionsklappem, umlaufend mit sauberen Abschluss und vollflächig sauber Vermörtelter Fliesenkante.
Nennmaß Revisionsklappe 60x60cm.
Menge: 2,000 St

**4.110 Anarbeiten an Revisionsklappe 20x40cm**
Zulage, für das Anarbeiten, an zu befliesende Revisionsklappem, umlaufend mit sauberen Abschluss und vollflächig sauber Vermörtelter Fliesenkante.
Nennmaß Revisionsklappe 20x40cm.
Menge: 2,000 St

**4.120 Anarbeiten an Revisionsklappe 60x100cm**
Zulage, für das Anarbeiten, an zu befliesende Revisionsklappem, umlaufend mit sauberen Abschluss und vollflächig sauber Vermörtelter Fliesenkante.
Nennmaß Revisionsklappe 20x40cm.
Menge: 1,000 St

**4.130 VSG-Sicherheitsspiegel 60*120cm**
VSG-Sicherheitsspiegel liefern und gemäß Fliesenspiegel in die neuen Wandflächen einfliesen,
inkl Aussparung des Fliresenspeigels, mit umlaufender Dauerelastischer Verfugung.
Größe: 0,60 x 1,20 m
Menge: 17,000 St.

**4.140 VSG-Sicherheitsspiegel 80*120cm**
VSG-Sicherheitsspiegel liefern und gemäß Fliesenspiegel in die neuen Wandflächen einfliesen,
inkl Aussparung des Fliresenspeigels, mit umlaufender Dauerelastischer Verfugung.
Größe: 0,80 x 1,20 m
Menge: 3,000 St.

**4.150 Fugenabdichtung Sanitärobjekte**
Fugenabdichtung von Sanitärbojekten/Ausstattung, umlaufend, mit elastischem Dichtstoff DIN EN 15651-3,
Basis Silicon, Klasse XS 1, Volumenschwund kleiner gleich 20 %, neutralvernetzend, Fugenbreite 10 mm,
Farbton weiß, Fugenausbildung dreieckig, einschl. Hinterfüllmaterial.
Menge: 169,400 m

### Titel 5 Stundenlohnarbeiten

**5.10 Facharbeiter/-in Stundenlohnarbeiten sämtliche Kosten/Zuschläge**
Stundenlohnarbeiten für evtl. erforderliche Arbeiten,
die nicht im Leistungsverzeichnis enthalten sind,
durch Facharbeiter/-in auf Anordnung des AG ausführen,
der Verrechnungssatz für die jeweilige Arbeitskraft
umfasst sämtliche Aufwendungen wie Lohn- und
Gehaltskosten, Lohn- und Gehaltsnebenkosten, Zuschläge,
lohngebundene und lohnabhängige Kosten, sonstige
Sozialkosten, Gemeinkosten, Wagnis und Gewinn.
Menge: 40,000 h

**5.20 Bauhelfer/-in Stundenlohnarbeiten sämtliche Kosten/Zuschläge**
Stundenlohnarbeiten für evtl. erforderliche Arbeiten,
die nicht im Leistungsverzeichnis enthalten sind,
durch Bauhelfer/-in auf Anordnung des AG ausführen,
der Verrechnungssatz für die jeweilige Arbeitskraft
umfasst sämtliche Aufwendungen wie Lohn- und
Gehaltskosten, Lohn- und Gehaltsnebenkosten, Zuschläge,
lohngebundene und lohnabhängige Kosten, sonstige
Sozialkosten, Gemeinkosten, Wagnis und Gewinn.
Menge: 50,000 h
